# Marco 1 elemento beige

- Propiedad del archivo: CONSTRUNARIO
- Formato: FIEBDC-3/2012
- Programa: Construnario Versión 3.51
- Fecha de los precios: 02/03/2023
- Divisa: EUR

**BJC21211_A** u Marco 1 elemento beige
Precio: 2.24
Marco 1 elemento beige BJC, con referencia 21211-A de la familia Coral Código EAN: 8421870651451
