# Marco 2 elementos con embellecedor intermedio integrado, referencia 21212 de las series Iris y Mega de BJC. Blanco

- Propiedad del archivo: CONSTRUNARIO
- Formato: FIEBDC-3/2012
- Programa: Construnario Versión 3.51
- Fecha de los precios: 02/03/2023
- Divisa: EUR

**BJC21212** u Marco 2 elementos con embellecedor intermedio integrado, referencia 21212 de las series Iris y Mega de BJC. Blanco
Precio: 5.28
2 elementos horizontal. 86x157 mm Código EAN: 8421870651581 Código ETIM 8.0: EC000007
