# Marco 3 elementos con embellecedor intermedio integrado, referencia 21213 de las series Iris y Mega de BJC. Blanco

- Propiedad del archivo: CONSTRUNARIO
- Formato: FIEBDC-3/2012
- Programa: Construnario Versión 3.51
- Fecha de los precios: 02/03/2023
- Divisa: EUR

**BJC21213** u Marco 3 elementos con embellecedor intermedio integrado, referencia 21213 de las series Iris y Mega de BJC. Blanco
Precio: 8.79
Tres elementos, horizontal. 86x229 mm Código EAN: 8421870651734 Código ETIM 8.0: EC000007
