# Marco 4 elementos horizontal, referencia 21214-A de BJC. Con embellecedor. Beige

- Propiedad del archivo: CONSTRUNARIO
- Formato: FIEBDC-3/2012
- Programa: Construnario Versión 3.51
- Fecha de los precios: 02/03/2023
- Divisa: EUR

**BJC21214** u Marco 4 elementos horizontal, referencia 21214-A de BJC. Con embellecedor. Beige
Precio: 13.62
Cuatro elementos, horizontal. 86x300 mm Código EAN: 8421870651895 Código ETIM 8.0: EC000007
