# Marco 2 elementos vertical, sin bastidor, referencia 21312 de las series Iris y Mega de BJC

- Propiedad del archivo: CONSTRUNARIO
- Formato: FIEBDC-3/2012
- Programa: Construnario Versión 3.51
- Fecha de los precios: 02/03/2023
- Divisa: EUR

**BJC21312** u Marco 2 elementos vertical, sin bastidor, referencia 21312 de las series Iris y Mega de BJC
Precio: 5.80
Placa 2 elementos con embellecedor intermedio integrado sin bastidor y sin garras vertical color blanco Código EAN: 8421870651598 Código ETIM 8.0: EC000007
