# Marco 3 elementos vertical, referencia 21313 de las series Iris y Mega de BJC. Embellecedor sin bastidor. Blanco

- Propiedad del archivo: CONSTRUNARIO
- Formato: FIEBDC-3/2012
- Programa: Construnario Versión 3.51
- Fecha de los precios: 02/03/2023
- Divisa: EUR

**BJC21313** u Marco 3 elementos vertical, referencia 21313 de las series Iris y Mega de BJC. Embellecedor sin bastidor. Blanco
Precio: 9.59
Placa 3 elementos con embellecedor intermedio integrado sin bastidor y sin garras vertical color blanco Código EAN: 8421870651741 Código ETIM 8.0: EC000007
