# Marco 4 elementos vertical, con embellecedor, referencia 21314-PL de BJC. Plata luna

- Propiedad del archivo: CONSTRUNARIO
- Formato: FIEBDC-3/2012
- Programa: Construnario Versión 3.51
- Fecha de los precios: 02/03/2023
- Divisa: EUR

**BJC21314** u Marco 4 elementos vertical, con embellecedor, referencia 21314-PL de BJC. Plata luna
Precio: 13.00
4 elementos vertical. 300x86 mm Código EAN: 8421870651901 Código ETIM 8.0: EC000007
