# Tapa para toma R/TV-Sat 3 salidas, referencia 21341 de las series Iris y Mega de BJC. Blanco

- Propiedad del archivo: CONSTRUNARIO
- Formato: FIEBDC-3/2012
- Programa: Construnario Versión 3.51
- Fecha de los precios: 02/03/2023
- Divisa: EUR

**BJC21341** u Tapa para toma R/TV-Sat 3 salidas, referencia 21341 de las series Iris y Mega de BJC. Blanco
Precio: 3.42
Las tomas de señal para R/TV-SAT cumplen con las normas UNE 20523 y CEI 169-2 Código EAN: 8421870655008 Código ETIM 8.0: EC000011
