# Sierra de corona, referencia 2158000 de BJC. Con avellanador tabique hueco

- Propiedad del archivo: CONSTRUNARIO
- Formato: FIEBDC-3/2012
- Programa: Construnario Versión 3.51
- Fecha de los precios: 02/03/2023
- Divisa: EUR

**BJC2158000** u Sierra de corona, referencia 2158000 de BJC. Con avellanador tabique hueco
Precio: 47.14
diam. 68 mm prof. 40 mm Código EAN: 4006885215801 Código ETIM 8.0: EC000415
