# Embellecedor intermedio blanco

- Propiedad del archivo: CONSTRUNARIO
- Formato: FIEBDC-3/2012
- Programa: Construnario Versión 3.51
- Fecha de los precios: 02/03/2023
- Divisa: EUR

**BJC21600** u Embellecedor intermedio blanco
Precio: 0.49
Embellecedor intermedio blanco BJC, con referencia 21600 de la familia Coral Código EAN: 8421870121459 Código ETIM 8.0: EC000193
