# Tecla interruptor bipolar blanco

- Propiedad del archivo: CONSTRUNARIO
- Formato: FIEBDC-3/2012
- Programa: Construnario Versión 3.51
- Fecha de los precios: 02/03/2023
- Divisa: EUR

**BJC21708** u Tecla interruptor bipolar blanco
Precio: 1.52
Tecla interruptor bipolar blanco BJC, con referencia 21708 de la familia Coral Código EAN: 8421870121763 Código ETIM 8.0: EC000011
