# Tecla doble para interrup./conmut./cruzam. blanco

- Propiedad del archivo: CONSTRUNARIO
- Formato: FIEBDC-3/2012
- Programa: Construnario Versión 3.51
- Fecha de los precios: 02/03/2023
- Divisa: EUR

**BJC21709** u Tecla doble para interrup./conmut./cruzam. blanco
Precio: 1.94
Tecla doble para interrup./conmut./cruzam. blanco BJC, con referencia 21709 de la familia Coral Código EAN: 8421870121886 Código ETIM 8.0: EC000011
