# Tecla doble para interrup./conmut./cruzam. gris Sombra

- Propiedad del archivo: CONSTRUNARIO
- Formato: FIEBDC-3/2012
- Programa: Construnario Versión 3.51
- Fecha de los precios: 02/03/2023
- Divisa: EUR

**BJC21709_GS** u Tecla doble para interrup./conmut./cruzam. gris Sombra
Precio: 5.88
Tecla doble para interrup./conmut./cruzam. gris Sombra BJC, con referencia 21709-GS de la familia Coral Color Código EAN: 8421870121961 Código ETIM 8.0: EC000011
