# Tecla pulsador luz blanco

- Propiedad del archivo: CONSTRUNARIO
- Formato: FIEBDC-3/2012
- Programa: Construnario Versión 3.51
- Fecha de los precios: 02/03/2023
- Divisa: EUR

**BJC21717** u Tecla pulsador luz blanco
Precio: 1.53
Tecla pulsador luz blanco BJC, con referencia 21717 de la familia Coral Código EAN: 8421870122241 Código ETIM 8.0: EC000011
