# Tapa enchufe 2P+TT segur. lat. blanco

- Propiedad del archivo: CONSTRUNARIO
- Formato: FIEBDC-3/2012
- Programa: Construnario Versión 3.51
- Fecha de los precios: 02/03/2023
- Divisa: EUR

**BJC21724** u Tapa enchufe 2P+TT segur. lat. blanco
Precio: 1.78
Tapa enchufe 2P+TT segur. lat. blanco BJC, con referencia 21724 de la familia Coral Código EAN: 8421870623847 Código ETIM 8.0: EC000011
