# Tapa para base portafusibles, referencia 21728-DP de BJC. Dorado perla

- Propiedad del archivo: CONSTRUNARIO
- Formato: FIEBDC-3/2012
- Programa: Construnario Versión 3.51
- Fecha de los precios: 02/03/2023
- Divisa: EUR

**BJC21728** u Tapa para base portafusibles, referencia 21728-DP de BJC. Dorado perla
Precio: 6.11
Recambio para artículo Ref. 21528 Código EAN: 8421870121435 Código ETIM 8.0: EC000011
