# Adaptador para sonido (EGI), referencia 21743 de BJC. Blanco

- Propiedad del archivo: CONSTRUNARIO
- Formato: FIEBDC-3/2012
- Programa: Construnario Versión 3.51
- Fecha de los precios: 02/03/2023
- Divisa: EUR

**BJC21743** u Adaptador para sonido (EGI), referencia 21743 de BJC. Blanco
Precio: 2.98
Para sonido (EGI) Código EAN: 8421870122395 Código ETIM 8.0: EC000011
