# Tapa con botón regulador blanco

- Propiedad del archivo: CONSTRUNARIO
- Formato: FIEBDC-3/2012
- Programa: Construnario Versión 3.51
- Fecha de los precios: 02/03/2023
- Divisa: EUR

**BJC21749** u Tapa con botón regulador blanco
Precio: 7.17
Tapa con botón regulador blanco BJC, con referencia 21749 de la familia Coral Código EAN: 8421870122593 Código ETIM 8.0: EC000011
