# Tapa botón potenciómetro, referencia 21760 de BJC. Blanco

- Propiedad del archivo: CONSTRUNARIO
- Formato: FIEBDC-3/2012
- Programa: Construnario Versión 3.51
- Fecha de los precios: 02/03/2023
- Divisa: EUR

**BJC21760** u Tapa botón potenciómetro, referencia 21760 de BJC. Blanco
Precio: 7.64
No apto para garras Código EAN: 8421870122661 Código ETIM 8.0: EC000011
