# Tapa piloto beige

- Propiedad del archivo: CONSTRUNARIO
- Formato: FIEBDC-3/2012
- Programa: Construnario Versión 3.51
- Fecha de los precios: 02/03/2023
- Divisa: EUR

**BJC21763_A** u Tapa piloto beige
Precio: 2.88
Tapa piloto beige BJC, con referencia 21763-A de la familia Coral Código EAN: 8421870122913
