# Tecla doble pulsador/interruptor persianas blanco

- Propiedad del archivo: CONSTRUNARIO
- Formato: FIEBDC-3/2012
- Programa: Construnario Versión 3.51
- Fecha de los precios: 02/03/2023
- Divisa: EUR

**BJC21765** u Tecla doble pulsador/interruptor persianas blanco
Precio: 2.86
Tecla doble pulsador/interruptor persianas blanco BJC, con referencia 21765 de la familia Coral Código EAN: 8421870122845 Código ETIM 8.0: EC000011
