# Tapa tarjetero temporizado blanco

- Propiedad del archivo: CONSTRUNARIO
- Formato: FIEBDC-3/2012
- Programa: Construnario Versión 3.51
- Fecha de los precios: 02/03/2023
- Divisa: EUR

**BJC21868** u Tapa tarjetero temporizado blanco
Precio: 3.68
Tapa tarjetero temporizado blanco BJC, con referencia 21868 de la familia Coral Código EAN: 8421870123804 Código ETIM 8.0: EC000011
