# Tapa tarjetero temporizado dorado Perlado

- Propiedad del archivo: CONSTRUNARIO
- Formato: FIEBDC-3/2012
- Programa: Construnario Versión 3.51
- Fecha de los precios: 02/03/2023
- Divisa: EUR

**BJC21868_DP** u Tapa tarjetero temporizado dorado Perlado
Precio: 5.86
Tapa tarjetero temporizado dorado Perlado BJC, con referencia 21868-DP de la familia Coral Color Código EAN: 8421870123460 Código ETIM 8.0: EC000011
