# Base enchufe 2P+T, referencia 2225 de BJC

- Propiedad del archivo: CONSTRUNARIO
- Formato: FIEBDC-3/2012
- Programa: Construnario Versión 3.51
- Fecha de los precios: 02/03/2023
- Divisa: EUR

**BJC2225** u Base enchufe 2P+T, referencia 2225 de BJC
Precio: 18.52
25 A 250 V~ 85x85x35 mm Admite cualquier clavija de 2P+T de 25 A 250 V~ S/ UNE 20315 Los bornes admiten cables de hasta 10 mm2 de sección Código EAN: 8421870078029 Código ETIM 8.0: EC000125
