# Tecla pulsador timbre con visor aluminio Prusia

- Propiedad del archivo: CONSTRUNARIO
- Formato: FIEBDC-3/2012
- Programa: Construnario Versión 3.51
- Fecha de los precios: 02/03/2023
- Divisa: EUR

**BJC22716_APL** u Tecla pulsador timbre con visor aluminio Prusia
Precio: 6.65
Tecla pulsador timbre con visor aluminio Prusia BJC, con referencia 22716-APL de la familia Mega Código EAN: 8421870083825 Código ETIM 8.0: EC000011
