# Tapa enchufe 2P+TT segur. lat. aluminio Fusión

- Propiedad del archivo: CONSTRUNARIO
- Formato: FIEBDC-3/2012
- Programa: Construnario Versión 3.51
- Fecha de los precios: 02/03/2023
- Divisa: EUR

**BJC22724_AF** u Tapa enchufe 2P+TT segur. lat. aluminio Fusión
Precio: 5.32
Tapa enchufe 2P+TT segur. lat. aluminio Fusión BJC, con referencia 22724-AF de la familia Mega Código EAN: 8421870624035 Código ETIM 8.0: EC000011
