# Tapa piloto aluminio Prusia

- Propiedad del archivo: CONSTRUNARIO
- Formato: FIEBDC-3/2012
- Programa: Construnario Versión 3.51
- Fecha de los precios: 02/03/2023
- Divisa: EUR

**BJC22730_AP** u Tapa piloto aluminio Prusia
Precio: 6.75
Tapa piloto aluminio Prusia BJC, con referencia 22730-AP de la familia Mega Código EAN: 8421870085140 Código ETIM 8.0: EC000011
