# Tapa VGA/HDMI/USB blanco Satín

- Propiedad del archivo: CONSTRUNARIO
- Formato: FIEBDC-3/2012
- Programa: Construnario Versión 3.51
- Fecha de los precios: 02/03/2023
- Divisa: EUR

**BJC22778_BS** u Tapa VGA/HDMI/USB blanco Satín
Precio: 7.30
Tapa VGA/HDMI/USB blanco Satín BJC, con referencia 22778-BS de la familia Mega Código EAN: 8421870676737 Código ETIM 8.0: EC000011
