# Tapa de 1 toma RCA aluminio Prusia

- Propiedad del archivo: CONSTRUNARIO
- Formato: FIEBDC-3/2012
- Programa: Construnario Versión 3.51
- Fecha de los precios: 02/03/2023
- Divisa: EUR

**BJC22882_AP** u Tapa de 1 toma RCA aluminio Prusia
Precio: 6.12
Tapa de 1 toma RCA aluminio Prusia BJC, con referencia 22882-AP de la familia Mega Código EAN: 8421870087236 Código ETIM 8.0: EC000011
