# Marco 1 elemento, 86x86 mm, blanco Polar

- Propiedad del archivo: CONSTRUNARIO
- Formato: FIEBDC-3/2012
- Programa: Construnario Versión 3.51
- Fecha de los precios: 02/03/2023
- Divisa: EUR

**BJC23001** u Marco 1 elemento, 86x86 mm, blanco Polar
Precio: 1.25
Marco 1 elemento, 86x86 mm, blanco Polar BJC, con referencia 23001 de la familia Viva Código EAN: 8421870671909 Código ETIM 8.0: EC000007
