# Marco 2 elementos, referencia 23002 de BJC. Blanco polar

- Propiedad del archivo: CONSTRUNARIO
- Formato: FIEBDC-3/2012
- Programa: Construnario Versión 3.51
- Fecha de los precios: 02/03/2023
- Divisa: EUR

**BJC23002** u Marco 2 elementos, referencia 23002 de BJC. Blanco polar
Precio: 2.27
BJC Viva es una serie de mecanismo eléctrico de diseño actual, de líneas y formas simples, con la combinación de tres colores, en marco y tecla, donde el marco tiene toda la marca diferenciadora del color. Código EAN: 8421870671916 Código ETIM 8.0: EC000007
