# Tapa ciega blanco polar sin garra

- Propiedad del archivo: CONSTRUNARIO
- Formato: FIEBDC-3/2012
- Programa: Construnario Versión 3.51
- Fecha de los precios: 02/03/2023
- Divisa: EUR

**BJC23033** u Tapa ciega blanco polar sin garra
Precio: 5.16
Tapa ciega blanco polar sin garra BJC, con referencia 23033 de la familia Viva Código EAN: 8421870672258 Código ETIM 8.0: EC000011
