# Interruptor - conmutador tarjetero 1 microrruptor blanco polar

- Propiedad del archivo: CONSTRUNARIO
- Formato: FIEBDC-3/2012
- Programa: Construnario Versión 3.51
- Fecha de los precios: 02/03/2023
- Divisa: EUR

**BJC23068** u Interruptor - conmutador tarjetero 1 microrruptor blanco polar
Precio: 40.05
Interruptor - conmutador tarjetero 1 microrruptor blanco polar BJC, con referencia 23068 de la familia Viva Código EAN: 8421870679721 Código ETIM 8.0: EC001590
