# Termostato electrónico para calefacción o ventilación blanco Polar, serie Viva

- Propiedad del archivo: CONSTRUNARIO
- Formato: FIEBDC-3/2012
- Programa: Construnario Versión 3.51
- Fecha de los precios: 02/03/2023
- Divisa: EUR

**BJC23144** u Termostato electrónico para calefacción o ventilación blanco Polar, serie Viva
Precio: 101.93
Termostato electrónico para calefacción o ventilación referencia 23144 blanco Polar, serie Viva Código EAN: 8421870676003 Código ETIM 8.0: EC010927
