# Placa 1 elemento horiz/vertical standard, blanco 55x55 mm

- Propiedad del archivo: CONSTRUNARIO
- Formato: FIEBDC-3/2012
- Programa: Construnario Versión 3.51
- Fecha de los precios: 02/03/2023
- Divisa: EUR

**BJC23201** u Placa 1 elemento horiz/vertical standard, blanco 55x55 mm
Precio: 3.90
Placa 1 elemento horiz/vertical standard, blanco 55x55 mm BJC, con referencia 23201 de la familia Viva Código EAN: 8421870672012 Código ETIM 8.0: EC000007
