# Tapa TV dos agujeros blanco Polar

- Propiedad del archivo: CONSTRUNARIO
- Formato: FIEBDC-3/2012
- Programa: Construnario Versión 3.51
- Fecha de los precios: 02/03/2023
- Divisa: EUR

**BJC23330** u Tapa TV dos agujeros blanco Polar
Precio: 3.46
Tapa TV dos agujeros blanco Polar BJC, con referencia 23330 de la familia Viva Código EAN: 8421870672371 Código ETIM 8.0: EC000011
