# Tapa para toma de TV 3 agujeros, referencia 23341 de BJC. Blanco

- Propiedad del archivo: CONSTRUNARIO
- Formato: FIEBDC-3/2012
- Programa: Construnario Versión 3.51
- Fecha de los precios: 02/03/2023
- Divisa: EUR

**BJC23341** u Tapa para toma de TV 3 agujeros, referencia 23341 de BJC. Blanco
Precio: 3.46
Tapa para toma de TV de 3 agujeros Código EAN: 8421870672388 Código ETIM 8.0: EC000011
