# Cronotermostato empotrable, referencia 23344 de BJC. Blanco polar

- Propiedad del archivo: CONSTRUNARIO
- Formato: FIEBDC-3/2012
- Programa: Construnario Versión 3.51
- Fecha de los precios: 02/03/2023
- Divisa: EUR

**BJC23344** u Cronotermostato empotrable, referencia 23344 de BJC. Blanco polar
Precio: 317.10
Cronotermostato empotrable para sistemas de calefacción en estancias o suelos radiantes eléctricos o por agua caliente (con actuadores normalmente cerrados) El equipo puede ser usado como cronotermostato ambiente, con monitoreo de la temperatura de suelo (usando un sensor remoto opcional) o como cronotermostato con la temperatura de suelo (sensor remoto no incluido). Dispone de una programación semanal con programas configurables la configuración de fábrica incluye las rutinas diarias normales). Tensión: 230 V~, 50 Hz Capacidad de conmutación: 10(2) A / 230 V~ Sensor: NTC-interno (NTC puede ser conectado como sensor remoto opcional) Rangos de consigna: - 5 a 30°Cpara termostato ambiente. -10 a 42°C para termostato de suelo. Tiempo mantenimiento de configuración sin tensión: aprox. 5 días. Código EAN: 8421870676027 Código ETIM 8.0: EC010927
