# Caja modular de ampliación, referencia 23461 de BJC. Blanco

- Propiedad del archivo: CONSTRUNARIO
- Formato: FIEBDC-3/2012
- Programa: Construnario Versión 3.51
- Fecha de los precios: 02/03/2023
- Divisa: EUR

**BJC23461** u Caja modular de ampliación, referencia 23461 de BJC. Blanco
Precio: 4.18
PC-ASA. Resistente a rayos UV y libre de halógenos. Resistencia al fuego. GWT 650ºC. RoHS. Entradas para canal 22x10, 16x10, 12x7 mm y tubos de diámetro 25, 20 y 16 mm. Dimensiones de las cajas una vez compuestas: 1 elemento: 86x86x43 mm 2 elementos: 157x86x43 mm 3 elementos: 228x86x43 mm 4 elementos: 299x86x43 mm Código EAN: 8421870678595 Código ETIM 8.0: EC000450
