# Adaptador teléfono RJ11, referencia 23482 de BJC. Blanco

- Propiedad del archivo: CONSTRUNARIO
- Formato: FIEBDC-3/2012
- Programa: Construnario Versión 3.51
- Fecha de los precios: 02/03/2023
- Divisa: EUR

**BJC23482** u Adaptador teléfono RJ11, referencia 23482 de BJC. Blanco
Precio: 13.43
Sin garras Código EAN: 8421870672319 Código ETIM 8.0: EC002906
