# Interruptor bipolar blanco polar

- Propiedad del archivo: CONSTRUNARIO
- Formato: FIEBDC-3/2012
- Programa: Construnario Versión 3.51
- Fecha de los precios: 02/03/2023
- Divisa: EUR

**BJC23508** u Interruptor bipolar blanco polar
Precio: 11.85
Interruptor bipolar blanco polar BJC, con referencia 23508 de la familia Viva Código EAN: 8421870679721 Código ETIM 8.0: EC001590
