# Interruptor doble blanco polar sin garra

- Propiedad del archivo: CONSTRUNARIO
- Formato: FIEBDC-3/2012
- Programa: Construnario Versión 3.51
- Fecha de los precios: 02/03/2023
- Divisa: EUR

**BJC23509** u Interruptor doble blanco polar sin garra
Precio: 7.85
Interruptor doble blanco polar sin garra BJC, con referencia 23509 de la familia Viva Código EAN: 8421870671978 Código ETIM 8.0: EC001590
