# Base enchufe 2P + TT lateral segur. plata Luna sin garra

- Propiedad del archivo: CONSTRUNARIO
- Formato: FIEBDC-3/2012
- Programa: Construnario Versión 3.51
- Fecha de los precios: 02/03/2023
- Divisa: EUR

**BJC23524_PL** u Base enchufe 2P + TT lateral segur. plata Luna sin garra
Precio: 7.86
Base enchufe 2P + TT lateral segur. plata Luna sin garra BJC, con referencia 23524-PL de la familia Viva Código EAN: 8421870682158 Código ETIM 8.0: EC000125
