# Baliza blanco polar

- Propiedad del archivo: CONSTRUNARIO
- Formato: FIEBDC-3/2012
- Programa: Construnario Versión 3.51
- Fecha de los precios: 02/03/2023
- Divisa: EUR

**BJC23531** u Baliza blanco polar
Precio: 51.82
Baliza blanco polar BJC, con referencia 23531 de la familia Viva Código EAN: 8421870676515 Código ETIM 8.0: EC000064
