# Interruptor unipolar 16A, referencia 23557 de BJC. Blanco

- Propiedad del archivo: CONSTRUNARIO
- Formato: FIEBDC-3/2012
- Programa: Construnario Versión 3.51
- Fecha de los precios: 02/03/2023
- Divisa: EUR

**BJC23557** u Interruptor unipolar 16A, referencia 23557 de BJC. Blanco
Precio: 8.95
Interruptor 16 AX Código EAN: 8421870683605 Código ETIM 8.0: EC001590
