# Interruptor bipolar 16A, referencia 23558 de BJC. Blanco

- Propiedad del archivo: CONSTRUNARIO
- Formato: FIEBDC-3/2012
- Programa: Construnario Versión 3.51
- Fecha de los precios: 02/03/2023
- Divisa: EUR

**BJC23558** u Interruptor bipolar 16A, referencia 23558 de BJC. Blanco
Precio: 14.50
Interruptor bipolar 16 AX Código EAN: 8421870681533 Código ETIM 8.0: EC001590
