# Microrruptor para tarjetero, referencia 2368 de BJC

- Propiedad del archivo: CONSTRUNARIO
- Formato: FIEBDC-3/2012
- Programa: Construnario Versión 3.51
- Fecha de los precios: 02/03/2023
- Divisa: EUR

**BJC2368** u Microrruptor para tarjetero, referencia 2368 de BJC
Precio: 4.92
Permite sustituir o añadir un microrruptor al tarjetero 22068 Código EAN: 8421870650560 Código ETIM 8.0: EC002649
