# Caja universal cuadrada, referencia 2373-I de BJC. 60 mm

- Propiedad del archivo: CONSTRUNARIO
- Formato: FIEBDC-3/2012
- Programa: Construnario Versión 3.51
- Fecha de los precios: 02/03/2023
- Divisa: EUR

**BJC2373_I** u Caja universal cuadrada, referencia 2373-I de BJC. 60 mm
Precio: 0.32
Caja universal cuadrada Material termoplástico de BJC, con referencia 2373-I Código EAN: 8421870650607 Código ETIM 8.0: EC000450
