# Cronotermostato semiempotrado

- Propiedad del archivo: CONSTRUNARIO
- Formato: FIEBDC-3/2012
- Programa: Construnario Versión 3.51
- Fecha de los precios: 02/03/2023
- Divisa: EUR

**BJC2381_B** u Cronotermostato semiempotrado
Precio: 99.50
Contacto: contacto inversor, sin potencial, tensión baja de protección Máx. 6 A/250 V~, mín. 1 mA/5 V Precisión: ±1 s al día con 20 °C Precisión de regulación: ±0,2 k Alcance de medición de temperatura: de 0 °C a 50 °C, resolución 0,1 °C Margen de ajuste para temperatura: de 6 °C a 30 °C en pasos de 0,2 °C Espacios de memoria: 22 cambios de temperatura, programables para lunes a viernes, sábado/domingo, cada día o para días individuales Clase de protección: II conforme a EN 60730-1 Modo de protección: IP20 conforme a EN 60529-1 Se suministra sin pilas Alimentación: 2 pilas 1,5 V AAA-LR03 Código EAN: 8421870078197 Código ETIM 8.0: EC010927
