# Temporizador electrónico regulable, referencia 2382 de BJC

- Propiedad del archivo: CONSTRUNARIO
- Formato: FIEBDC-3/2012
- Programa: Construnario Versión 3.51
- Fecha de los precios: 02/03/2023
- Divisa: EUR

**BJC2382** u Temporizador electrónico regulable, referencia 2382 de BJC
Precio: 37.58
Tensión alimentación 230V~ 50Hz. Consumo: 5VA. Válido para: • Incandescencia y halógenas a 230V: 40 - 400W • Halógenas con transf. ferromagnético: 50 - 320W • Lámparas halógenas con transf. electrónico: 40 - 400W • Motores: 36-100W Temporización ajustable entre: 30 s a 10 min. Código EAN: 8421870678540 Código ETIM 8.0: EC000107
